# EIS 2
Angebotsaufforderung (GAEB 90, DA83)
Währung: EUR
Auftraggeber: Covivio Immobilien GmbH

## Zusätzlicher Text
Lieferung und Einbau von Wand- und Bodenfliesen

AbschnittAusführung
MengeRiegelBodenfliesen
425 m² Treppenstufenfliesen
280 m
Sauberlaufzonen3 StkTowerBodenfliesen365 m²
Treppenstufenfliesen315 m Sauberlaufzone1 Stk

## Zusätzlicher Text
Grundstück:
EIS2 - Eiswerderstraße 12 in 13585 Berlin/Spandau

Neubauprojekt:

Das Projekt EIS-2 umfasst einen Gewerberiegel mit einem Hochhaus. Beide
Bauabschnitte erhalten eine verbindende Tiefgarage. Insgesamt sollen im
Turm 17 Wohnungen sowie eine Büro- bzw. Praxisfläche und im Erdgeschoss
ein Restaurant entstehen. Im angrenzenden Riegel werden weitere
Büroflächen und ein Boardinghouse mit 94 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Tower

Kennzahlen Turm:
Wohneinheiten  = 17 WE
Gewerbe: 1 Restaurant, 1 Gewerbe (5 Büroräume und 1 Besprechungsraum)

Kennzahlen Riegel:
Gemietete Wohneinheiten  = 94 Apartments

BGF
Riegel: 5.738,9 m²Tower: 4.515,64 m²inkl. UG-1 und UG-2

Sonstiges:
Die vorgesehenen Bauleistungen werden entsprechend der derzeit
geltenden öffentlich-rechtlichen Vorschriften, der dort geforderten
bautechnischen Nachweise und nach den allgemein anerkannten Regeln der
Baukunst und der Technik ausgeführt. Die Anforderungen des Brandschutzes
sind einzuhalten.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV
DIN 18 352 Fliesen- und Plattenarbeiten und den anerkannten Regeln der
Technik.

Ergänzend sind u.a. folgende ATV/ DIN zu berücksichtigen:
DIN 18 299  Allgemeine Regelungen für Bauarbeiten jeder Art
DIN 18 331  Betonarbeiten
DIN 18 330  Mauerarbeiten
DIN 18 336 Abdichtungsarbeiten
DIN 18 340  Trockenbauarbeiten
DIN 18 350  Putz- und Stuckarbeiten
DIN 18 353  Estricharbeiten
DIN 18 534 Abdichtung von Innenräumen

Merkblätter Fachverband Deutsches Fliesengewerbe im ZDB

BVF Fachinformation Flächenheizung
Sammlung der BVF-Richtlinien, Herausgeber Bundesverband
Flächenheizungen und Flächenkühlungen e.V.

Weiterhin gelten sämtliche europäischen und nationalen Vorschriften,
Merkblätter, Stoff- und Prüfnormen usw. jeweils in ihrer aktuellen
Fassung sowie die Herstellerverarbeitungsangaben, Zulassungen und
Empfehlungen der jeweiligen Fachverbände.

## Fliesen- und Plattenarbeiten Treppenhäus
Datum: 02.10.24

### Los 01 Riegel

#### Titel 01 Fliesenarbeiten Treppenhaus A

**01.010 Reinigung Untergrund, grobe Verschmutzung**
Reinigung des Untergrundes von grober Verschmutzung,
wenn diese von anderen Unternehmen stammen,
einschließlich Entsorgung des anfallenden Bauschutts
nach Rücksprache mit der Bauleitung.
Abrechnungsgrundlage: Grundfläche Treppenraum

Ort: Treppenhaus (Podeste und Läufe)
Menge: 210,000 m2

**01.020 Untergrund ausgleichen, 1-5 mm**
*** Bedarfsposition ohne GB
Reinigen der Flächen und Entfernen von
haftungsmindernden
Rückständen, Ausgleichen des Untergrundes mit
selbstverlaufender Ausgleichsmasse, zur Aufnahme
nachfolgender Bodenbeläge, es gelten die
Ebenheitstoleranzen
nach DIN 18202 Teil 5, Zeile 3 als Mindestanforderung,

Untergrund: vorhandene Unterkonstruktionen, hier:
Estrich
Richtfabrikat: PCI o.glw.

Angeb. Fabrikat:
'
..........................................'
vom Bieter einzutragen

Einbauort: Treppenpodeste
Menge: 1,000 m2

**01.030 Randdämmstreifen, Überstand abschneiden und entsorgen**
Überstand von Randdämmstreifen mineralisch an
Estrichbegrenzungen abschneiden und fachgerecht
entsorgen.

Ort: Treppenhaus (Podeste und Läufe)
Menge: 140,000 m

**01.040 Haftgrundierung, Bodenfläche**
Saugfähige und nichtsaugfähige Untergründe, wie
Trocken-, Zement- oder Anhydritestriche, zum
Verlegen des Fliesenbelags vollflächig mit einer
Haftgrundierung in 2 Arbeitsgängen versehen.

Abrechnungsgrundlage: Grundfläche Podeste
(Setzstufen übermessen)

Richtfabrikat: PCI o.glw.

Angeb. Fabrikat:
'
..........................................'
vom Bieter einzutragen
Menge: 210,000 m2

**01.050 Bodenabdichtung, Flexible Dichtschlämme**
Wasserdichte flexible Dichtschlämme als
Verbundabdichtung
gem. DIN 18534 in spachtelfähiger Konsistenz
verarbeitet.
Aufträge und Filmschichtstärke gem. Angaben des
Herstellers.

Untergrund Böden :Estrich
Für die Verarbeitung gelten die Empfehlungen des
Herstellers (Verlegeanleitung).
Wassereinwirkungsklasse: W2-I

Fabrikat: PCI System Seccoral 1K o.glw.

Angeb. Fabrikat:
'
..........................................'
vom Bieter einzutragen

Einbauort: Treppenhaus, EG
Menge: 15,000 m2

**01.060 Bodenfliesen, rektifiziertes Feinsteinzeug, Dünnbett 30 / 60 cm, R10**
Bodenbelag aus rektifiziertem Feinsteinzeug, im
Dünnbett verlegen.
Untergrund: Estrich
Kantenausbildung: rektifiziert, einkalibrig
Nennmaß: 30 x 60 cm
Farbe: grau bzw. gem. Angabe AG
Oberfläche: natur, matt, durchgefärbt
Rutschhemmung: R 10/A
Verlegung im Versatz gem. Fliesenplan,
im Dünnbett gemäß DIN 18157.
Verlegematerial: Flexmörtel, abgestimmt auf
Verbundabdichtung.
Fugenmaterial: Schlämmverfugung mit geeigneter
flexibler
Fugenmasse, Farbton nach Wahl AG, passend zum
Fliesenbelag.

Richtfabrikat Flexmörtel: PCI Flexmörtel S2 o.glw.
Richtfabrikat Fliese: Arkim X-Rock 36G, rektifiziert,
30x60 o.glw

Angeb. Fabrikat Fliese:
'
..........................................'
vom Bieter einzutragen

Einbauort: Treppenpodeste, Flure
Menge: 160,000 m2

**01.070 Schutzabdeckung, Tetrapack-Folie**
Abdecken des fertigen Fußbodens auf besondere
Anordnung des AG.

Material: Tetrapack-Folie

Die Bodenabdeckung darf keinesfalls am Untergrund
befestigt werden.

Entsorgung bauseits durch Gewerk Endreinigung.
Menge: 160,000 m2

**01.080 Sockel aus Bodenfliese, H = 60 mm**
Sockelleisten passend zum Bodenbelag, schließen.
Verlegen im Dünnbett, den oberen Abschluss
überstreichfähig sauber incl. Verfugung.

Plattedicke: ca.10 mm
Plattenhöhe: 60 mm
Plattenlänge: gem. Architektenplanung
Material: wie Bodenfliese
Farbe: wie Bodenfliese
Fugenfarbe: wie Flächenbelag
Oberfläche: wie Bodenfliese

Richtfabrikat Fliese: Arkim X-Rock BT60G, naturale
strutt.
battiscopa, rektifiziert, 60x600 mm o.glw.

Einbauort: Treppenpodeste, Flure
Menge: 140,000 m

**01.090 Treppenbelag, Fliese, Tritt-/Setzstufe 17,9 - 18,4/26 cm, gerundete Kante, Mittelbett**
*** Bezugsbeschreibung
Treppenbelag aus Fliesen im Mittelbett für Aufnahme
bzw.
Ausgleich Höhentoleranzen zwischen den Geschossen,
inkl.
Haftbrücke, passend zum Flächenbelag, als Tritt- und
Setzstufen.
Treppenlauf beidseitig an Wand angrenzend,  Sichtkante
zum
vorhandenen Treppenauge mit ca. 1 cm Überhang mit
überstreichfähigen saubere Verfugung Sichtkante
Mittelbett
im Treppenauge.

Unterschnitt: keiner
Plattedicke: ca. 10 mm
Einzellänge: ca. 1,10 m
Material: Feinsteinzeug, durchgefärbt
Farbe: wie Flächenbelag
Fugenfarbe: wie Flächenbelag
Rutschhemmung: R10/A
Stufenkante: gerundet
Steigungsverhältnis:  ca. 17,9 - 18,4/26 cm
Verlegung: Mittelbett (8 - 15 mm)

Richtfabrikat Fliese: Arkim X-Rock 12G, rektifiziert

Angeb. Fabrikat Fliese:
'
..........................................'
vom Bieter einzutragen
Menge: 110,000 m

**01.100 Treppenbelag, Fliese, Tritt-/Setzstufe 17,9 - 18,4/26 cm, gerundete Kante, Dickbett**
*** Bedarfsposition ohne GB
*** gemäß Ausführungsbeschreibung Treppenbelag aus Fliesen im Mittelbett für Aufnahme bzw
*** wie Position 01.090
Verlegung: Dickbett (15 - 30 mm)
Menge: 1,000 m

**01.110 Zulage: Zuschnitt im Werk, Stufentiefe**
Zulage: Zuschnitt des Treppenstufenbelags im Werk
Anfrage bei Sandro Schumann
Industrievertretungen & Objektberatung
Mail: Handelsargentur.schumann@gmx.de
Tel. +49 152 568 39 121
Menge: 110,000 m

**01.120 Zulage: Trittstufen mit Rillen**
Zulage: Trittstufen mit Rillen als Rutschhemmung
und zur optischen Hervorhebung der Stufenkante.

Anzahl der Rillen: 3
Anordnung und Rillentiefe gem. Angabe AG.
Menge: 110,000 m

**01.130 Schutzabdeckung Plattenmaterial, Treppenstufen**
Abdecken des fertigen Treppenstufen auf besondere
Anordnung des AG.

Material: Holzfaserstoffe oder Spanplatte
Stufenbreite: ca. 28 cm

Die Bodenabdeckung darf keinesfalls am Untergrund
befestigt werden.

Entsorgung bauseits durch Gewerk Endreinigung.
Menge: 110,000 m

**01.140 Sockelpaar, Fliese, H = 60 mm**
Sockelpaar passend zur Bodenfliese, für Tritt- und
Setzstufen,
Verlegen im Dünnbett
incl. Verfugung und dauerelastischer Verfugung, den
oberen
Abschluss überstreichfähig sauber schließen.

Plattendicke: ca. 10 mm
Plattenhöhe: 60 mm
Material: wie Treppenstufen
Farbe: nach Wahl des AG
Fugenfarbe: grau, wie Flächenbelag
Oberfläche: matt,  mit Versiegelungsmasse versiegelt
Farbe: nach Wahl des AG
Zählweise : 1 St=1 Paar

Richtfabrikat Fliese: Arkim X-Rock BT60G, naturale
strutt.
battiscopa, rektifiziert, 60x600 mm o.glw.
Menge: 145,000 Stk

**01.150 Fliesenbelag in Aufzugkabine**
Fliesenbelag in Aufzugkabine, analog Treppenraum.
Komplette Leistung, einschließlich Ausgleich bis auf
das
erforderliche Niveau, Abdichtung, Fugenverschluss,
einschließlich Entfettung der Untergrundes, Einbau
einer
Entkopplungsmatte mit Spezialkleber.

Abmessung Aufzugkabine: ca. 2,10 m / 1,10 m
Menge: 1,000 Stk

**01.160 Dauerelastische Versiegelung der Ixelbereiche**
Dauerelastische Versiegelung der Ixelbereiche mit
Silikon.

Farbe nach Wahl des AG und nach Bemusterung
Menge: 230,000 m

**01.170 Randabschluss Trittstufe, Profil, Edelstahl**
*** Bedarfsposition ohne GB
Randabschluss Trittstufe bei Treppenauge seitlich und
vorn,
Stahlprofil mit 10 mm Überstand zum Belag.

Material: Edelstahl
Menge: 1,000 m

**01.180 Dehnungsfugenprofil**
Dehnungsfugenprofil im Übergangsbereich der Podeste
zu den Treppenläufen, flächeneben einpassen.

Farbe : passend zum Bodenbelag

Angeb. Fabrikat:
'
..........................................'
vom Bieter einzutragen
Menge: 40,000 m

**01.190 Trenn-/ Abschluss- und Kantenschutzprofil aus Edelstahl**
Material-Trenn-/ Abschluss- und Kantenschutzprofil in
verschiedenen Längen liefern und im Zuge der
Fliesenarbeiten mit einbauen.

Material: Edelstahl

Angeb. Fabrikat:
'
..........................................'
vom Bieter einzutragen
Menge: 10,000 m

**01.200 Alternativ: Trenn-/ Abschluss- und Kantenschutzprofil aus Aluminium**
*** Bedarfsposition ohne GB
Alternativ: Material-Trenn-/ Abschluss- und
Kantenschutzprofil in verschiedenen Längen liefern
und im Zuge der Fliesenarbeiten mit einbauen.

Material: Aluminium, eloxiert

Angeb. Fabrikat:
'
..........................................'
vom Bieter einzutragen
Menge: 1,000 m

**01.210 Sauberlaufmatte Emco Diplomat 1,20 m x 1,20 m Eingang EG**
Herstellung, Lieferung und Einbau in Plattenbodenbelag,
Sauberlaufzone 1,20 m x 1,20 m mit umlaufender
Einfassung
(Winkelrahmen).

Fabrikat:  Emco Diplomat mit Ripseinlage
Höhe: 2,5 mm
Profiltiefe: 44 mm
Menge: 1,000 Stk

**01.220 Anarbeiten an Winkelrahmen der Sauberlaufmatte**
Anarbeiten des Fliesenbelags an eingebaute Winkelrahmen
der Sauberlaufmatten.

Abmessungen Sauberlaufmatte:
LxB= 140 x 110 cm

Einbauort: EG, Eingangsbereiche (Sauberlaufmatte)
Menge: 5,000 m

#### Titel 02 Fliesenarbeiten Treppenhaus B

**02.010 Reinigung Untergrund, grobe Verschmutzung**
Reinigung des Untergrundes von grober Verschmutzung,
wenn diese von anderen Unternehmen stammen,
einschließlich Entsorgung des anfallenden Bauschutts
nach Rücksprache mit der Bauleitung.
Abrechnungsgrundlage: Grundfläche Treppenraum

Ort: Treppenhaus (Podeste und Läufe)
Menge: 80,000 m2

**02.020 Randdämmstreifen, Überstand abschneiden und entsorgen**
Überstand von Randdämmstreifen mineralisch an
Estrichbegrenzungen abschneiden und fachgerecht
entsorgen.

Ort: Treppenhaus (Podeste und Läufe)
Menge: 45,000 m

**02.030 Haftgrundierung, Bodenfläche**
Saugfähige und nichtsaugfähige Untergründe, wie
Trocken-, Zement- oder Anhydritestriche, zum
Verlegen des Fliesenbelags vollflächig mit einer
Haftgrundierung in 2 Arbeitsgängen versehen.

Abrechnungsgrundlage: Grundfläche Treppenraum
(Setzstufen übermessen)

Fabrikat: wie TH A
Menge: 50,000 m2

**02.040 Bodenabdichtung, Flexible Dichtschlämme**
Wasserdichte flexible Dichtschlämme als
Verbundabdichtung
gem. DIN 18534 in spachtelfähiger Konsistenz
verarbeitet.
Aufträge und Filmschichtstärke gem. Angaben des
Herstellers.

Untergrund Böden :Estrich
Für die Verarbeitung gelten die Empfehlungen des
Herstellers (Verlegeanleitung).
Wassereinwirkungsklasse: W2-I

Fabrikat: wie TH A

Einbauort: Treppenhaus, EG
Menge: 10,000 m2

**02.050 Bodenfliesen, rektifiziertes Feinsteinzeug, Dünnbett 30 / 60 cm, R10**
Bodenbelag aus rektifiziertem Feinsteinzeug, im
Dünnbett verlegen.
Untergrund: Estrich
Kantenausbildung: rektifiziert, einkalibrig
Nennmaß: 30 x 60 cm
Farbe: grau bzw. gem. Angabe AG
Oberfläche: natur, matt, durchgefärbt
Rutschhemmung: R 10/A
Verlegung im Versatz gem. Fliesenplan,
im Dünnbett gemäß DIN 18157.
Verlegematerial: Flexmörtel, abgestimmt auf
Verbundabdichtung.
Fugenmaterial: Schlämmverfugung mit geeigneter
flexibler
Fugenmasse, Farbton nach Wahl AG, passend zum
Fliesenbelag.

Fabrikat: wie TH A

Einbauort: Treppenpodeste, Flure
Menge: 50,000 m2

**02.060 Schutzabdeckung, Tetrapack-Folie**
Abdecken des fertigen Fußbodens auf besondere
Anordnung des AG.

Material: Tetrapack-Folie

Die Bodenabdeckung darf keinesfalls am Untergrund
befestigt werden.

Entsorgung bauseits durch Gewerk Endreinigung.
Menge: 50,000 m2

**02.070 Sockel aus Bodenfliese, H = 60 mm**
Sockelleisten passend zum Bodenbelag, schließen.
Verlegen im Dünnbett, den oberen Abschluss
überstreichfähig sauber incl. Verfugung.

Plattedicke: ca.10 mm
Plattenhöhe: 60 mm
Plattenlänge: gem. Architektenplanung
Material: wie Bodenfliese
Farbe: wie Bodenfliese
Fugenfarbe: wie Flächenbelag
Oberfläche: wie Bodenfliese

Fabrikat: wie TH A

Einbauort: Treppenpodeste, Flure
Menge: 45,000 m

**02.080 Treppenbelag, Fliese, Tritt-/Setzstufe 16,9 - 18,1/26 cm, gerundete Kante, Mittelbett**
Treppenbelag aus Fliesen im Mittelbett für Aufnahme
bzw.
Ausgleich Höhentoleranzen zwischen den Geschossen,
inkl.
Haftbrücke, passend zum Flächenbelag, als Tritt- und
Setzstufen.
Treppenlauf beidseitig an Wand angrenzend,  Sichtkante
zum
vorhandenen Treppenauge mit ca. 1 cm Überhang mit
überstreichfähigen saubere Verfugung Sichtkante
Mittelbett
im Treppenauge.

Unterschnitt: keiner
Plattedicke: ca. 10 mm
Einzellänge: ca. 1,10 m
Material: Feinsteinzeug, durchgefärbt
Farbe: wie Flächenbelag
Fugenfarbe: wie Flächenbelag
Rutschhemmung: R10/A
Stufenkante: gerundet
Steigungsverhältnis:  ca. 16,9 - 18,1/26 cm
Verlegung: Mittelbett (8 - 15 mm)

Fabrikat: wie TH A
Menge: 70,000 m

**02.090 Zulage: Zuschnitt im Werk, Stufentiefe**
Zulage: Zuschnitt des Treppenstufenbelags im Werk
Anfrage bei Sandro Schumann
Industrievertretungen & Objektberatung
Mail: Handelsargentur.schumann@gmx.de
Tel. +49 152 568 39 121
Menge: 70,000 m

**02.100 Zulage: Trittstufen mit Rillen**
Zulage: Trittstufen mit Rillen als Rutschhemmung
und zur optischen Hervorhebung der Stufenkante.

Anzahl der Rillen: 3
Anordnung und Rillentiefe gem. Angabe AG.
Menge: 70,000 m

**02.110 Schutzabdeckung Plattenmaterial, Treppenstufen**
Abdecken des fertigen Treppenstufen auf besondere
Anordnung des AG.

Material: Holzfaserstoffe oder Spanplatte
Stufenbreite: ca. 28 cm

Die Bodenabdeckung darf keinesfalls am Untergrund
befestigt werden.

Entsorgung bauseits durch Gewerk Endreinigung.
Menge: 70,000 m

**02.120 Sockelpaar, Fliese, H = 60 mm**
Sockelpaar passend zur Bodenfliese, für Tritt- und
Setzstufen,
Verlegen im Dünnbett
incl. Verfugung und dauerelastischer Verfugung, den
oberen
Abschluss überstreichfähig sauber schließen.

Plattendicke: ca. 10 mm
Plattenhöhe: 60 mm
Material: wie Treppenstufen
Farbe: nach Wahl des AG
Fugenfarbe: grau, wie Flächenbelag
Oberfläche: matt,  mit Versiegelungsmasse versiegelt
Farbe: nach Wahl des AG
Zählweise : 1 St=1 Paar

Fabrikat: wie TH A
Menge: 52,000 Stk

**02.130 Dauerelastische Versiegelung der Ixelbereiche**
Dauerelastische Versiegelung der Ixelbereiche mit
Silikon.

Farbe nach Wahl des AG und nach Bemusterung
Menge: 85,000 m

**02.140 Dehnungsfugenprofil**
Dehnungsfugenprofil im Übergangsbereich der Podeste
zu den Treppenläufen, flächeneben einpassen.

Farbe : passend zum Bodenbelag

Fabrikat: wie TH A
Menge: 20,000 m

**02.150 Trenn-/ Abschluss- und Kantenschutzprofil aus Edelstahl**
Material-Trenn-/ Abschluss- und Kantenschutzprofil in
verschiedenen Längen liefern und im Zuge der
Fliesenarbeiten mit einbauen.

Material: Edelstahl

Fabrikat: wie TH A
Menge: 10,000 m

**02.160 Anarbeiten an Winkelrahmen der Sauberlaufmatte**
Anarbeiten des Fliesenbelags an eingebaute Winkelrahmen
der Sauberlaufmatten.

Abmessungen Sauberlaufmatte:
LxB= 140 x 110 cm

Einbauort: EG, Eingangsbereiche (Sauberlaufmatte)
Menge: 6,000 m

#### Titel 03 Fliesenarbeiten Treppenhaus C

**03.010 Reinigung Untergrund, grobe Verschmutzung**
Reinigung des Untergrundes von grober Verschmutzung,
wenn diese von anderen Unternehmen stammen,
einschließlich Entsorgung des anfallenden Bauschutts
nach Rücksprache mit der Bauleitung.
Abrechnungsgrundlage: Grundfläche Treppenraum

Ort: Treppenhaus (Podeste und Läufe)
Menge: 270,000 m2

**03.020 Randdämmstreifen, Überstand abschneiden und entsorgen**
Überstand von Randdämmstreifen mineralisch an
Estrichbegrenzungen abschneiden und fachgerecht
entsorgen.

Ort: Treppenhaus (Podeste und Läufe)
Menge: 185,000 m

**03.030 Haftgrundierung, Bodenfläche**
Saugfähige und nichtsaugfähige Untergründe, wie
Trocken-, Zement- oder Anhydritestriche, zum
Verlegen des Fliesenbelags vollflächig mit einer
Haftgrundierung in 2 Arbeitsgängen versehen.

Abrechnungsgrundlage: Grundfläche Treppenraum
(Setzstufen übermessen)

Fabrikat: wie TH A
Menge: 270,000 m2

**03.040 Bodenabdichtung, Flexible Dichtschlämme**
Wasserdichte flexible Dichtschlämme als
Verbundabdichtung
gem. DIN 18534 in spachtelfähiger Konsistenz
verarbeitet.
Aufträge und Filmschichtstärke gem. Angaben des
Herstellers.

Untergrund Böden :Estrich
Für die Verarbeitung gelten die Empfehlungen des
Herstellers (Verlegeanleitung).
Wassereinwirkungsklasse: W2-I

Fabrikat: wie TH A

Einbauort: Treppenhaus, EG
Menge: 95,000 m2

**03.050 Bodenfliesen, rektifiziertes Feinsteinzeug, Dünnbett 30 / 60 cm, R10**
Bodenbelag aus rektifiziertem Feinsteinzeug, im
Dünnbett verlegen.
Untergrund: Estrich
Kantenausbildung: rektifiziert, einkalibrig
Nennmaß: 30 x 60 cm
Farbe: grau bzw. gem. Angabe AG
Oberfläche: natur, matt, durchgefärbt
Rutschhemmung: R 10/A
Verlegung im Versatz gem. Fliesenplan,
im Dünnbett gemäß DIN 18157.
Verlegematerial: Flexmörtel, abgestimmt auf
Verbundabdichtung.
Fugenmaterial: Schlämmverfugung mit geeigneter
flexibler
Fugenmasse, Farbton nach Wahl AG, passend zum
Fliesenbelag.

Fabrikat: wie TH A

Einbauort: Treppenpodeste, Flure
Menge: 225,000 m2

**03.060 Schutzabdeckung, Tetrapack-Folie**
Abdecken des fertigen Fußbodens auf besondere
Anordnung des AG.

Material: Tetrapack-Folie

Die Bodenabdeckung darf keinesfalls am Untergrund
befestigt werden.

Entsorgung bauseits durch Gewerk Endreinigung.
Menge: 225,000 m2

**03.070 Sockel aus Bodenfliese, H = 60 mm**
Sockelleisten passend zum Bodenbelag, schließen.
Verlegen im Dünnbett, den oberen Abschluss
überstreichfähig sauber incl. Verfugung.

Plattedicke: ca.10 mm
Plattenhöhe: 60 mm
Plattenlänge: gem. Architektenplanung
Material: wie Bodenfliese
Farbe: wie Bodenfliese
Fugenfarbe: wie Flächenbelag
Oberfläche: wie Bodenfliese

Fabrikat: wie TH A

Einbauort: Treppenpodeste, Flure
Menge: 185,000 m

**03.080 Treppenbelag, Fliese, Tritt-/Setzstufe 17,8 - 19,2 /26 cm, gerundete Kante, Mittelbett**
Treppenbelag aus Fliesen im Mittelbett für Aufnahme
bzw.
Ausgleich Höhentoleranzen zwischen den Geschossen,
inkl.
Haftbrücke, passend zum Flächenbelag, als Tritt- und
Setzstufen.
Treppenlauf beidseitig an Wand angrenzend,  Sichtkante
zum
vorhandenen Treppenauge mit ca. 1 cm Überhang mit
überstreichfähigen saubere Verfugung Sichtkante
Mittelbett
im Treppenauge.

Unterschnitt: keiner
Plattedicke: ca. 10 mm
Einzellänge: ca. 1,10 m
Material: Feinsteinzeug, durchgefärbt
Farbe: wie Flächenbelag
Fugenfarbe: wie Flächenbelag
Rutschhemmung: R10/A
Stufenkante: gerundet
Steigungsverhältnis:  ca. 17,8 - 19,2 /26 cm
Verlegung: Mittelbett (8 - 15 mm)

Fabrikat: wie TH A
Menge: 100,000 m

**03.090 Zulage: Zuschnitt im Werk, Stufentiefe**
Zulage: Zuschnitt des Treppenstufenbelags im Werk
Anfrage bei Sandro Schumann
Industrievertretungen & Objektberatung
Mail: Handelsargentur.schumann@gmx.de
Tel. +49 152 568 39 121
Menge: 100,000 m

**03.100 Zulage: Trittstufen mit Rillen**
Zulage: Trittstufen mit Rillen als Rutschhemmung
und zur optischen Hervorhebung der Stufenkante.

Anzahl der Rillen: 3
Anordnung und Rillentiefe gem. Angabe AG.
Menge: 100,000 m

**03.110 Schutzabdeckung Plattenmaterial, Treppenstufen**
Abdecken des fertigen Treppenstufen auf besondere
Anordnung des AG.

Material: Holzfaserstoffe oder Spanplatte
Stufenbreite: ca. 28 cm

Die Bodenabdeckung darf keinesfalls am Untergrund
befestigt werden.

Entsorgung bauseits durch Gewerk Endreinigung.
Menge: 100,000 m

**03.120 Sockelpaar, Fliese, H = 60 mm**
Sockelpaar passend zur Bodenfliese, für Tritt- und
Setzstufen,
Verlegen im Dünnbett
incl. Verfugung und dauerelastischer Verfugung, den
oberen
Abschluss überstreichfähig sauber schließen.

Plattendicke: ca. 10 mm
Plattenhöhe: 60 mm
Material: wie Treppenstufen
Farbe: nach Wahl des AG
Fugenfarbe: grau, wie Flächenbelag
Oberfläche: matt,  mit Versiegelungsmasse versiegelt
Farbe: nach Wahl des AG
Zählweise : 1 St=1 Paar

Fabrikat: wie TH A
Menge: 81,000 Stk

**03.130 Fliesenbelag in Aufzugkabine**
Fliesenbelag in Aufzugkabine, analog Treppenraum.
Komplette Leistung, einschließlich Ausgleich bis auf
das
erforderliche Niveau, Abdichtung, Fugenverschluss,
einschließlich Entfettung der Untergrundes, Einbau
einer
Entkopplungsmatte mit Spezialkleber.

Abmessung Aufzugkabine: ca. 2,10 m / 1,10 m
Menge: 2,000 Stk

**03.140 Dauerelastische Versiegelung der Ixelbereiche**
Dauerelastische Versiegelung der Ixelbereiche mit
Silikon.

Farbe nach Wahl des AG und nach Bemusterung
Menge: 250,000 m

**03.150 Dehnungsfugenprofil**
Dehnungsfugenprofil im Übergangsbereich der Podeste
zu den Treppenläufen, flächeneben einpassen.

Farbe : passend zum Bodenbelag

Fabrikat: wie TH A
Menge: 40,000 m

**03.160 Trenn-/ Abschluss- und Kantenschutzprofil aus Edelstahl**
Material-Trenn-/ Abschluss- und Kantenschutzprofil in
verschiedenen Längen liefern und im Zuge der
Fliesenarbeiten mit einbauen.

Material: Edelstahl

Fabrikat: wie TH A
Menge: 15,000 m

**03.170 Sauberlaufmatte Emco Diplomat 2,50 m x 1,70 m Eingang EG**
Herstellung, Lieferung und Einbau in Plattenbodenbelag,
Sauberlaufzone 2,50 m x 1,70 m mit umlaufender
Einfassung
(Winkelrahmen).

Fabrikat:  Emco Diplomat mit Ripseinlage
Höhe: 2,5 mm
Profiltiefe: 44 mm
Menge: 1,000 Stk

**03.180 Anarbeiten an Winkelrahmen der Sauberlaufmatte**
Anarbeiten des Fliesenbelags an eingebaute Winkelrahmen
der Sauberlaufmatten.

Abmessungen Sauberlaufmatte:
LxB= 140 x 110 cm

Einbauort: EG, Eingangsbereiche (Sauberlaufmatte)
Menge: 8,500 m

### Los 02 Tower

#### Titel 01 Fliesenarbeiten Treppenhaus 4

*Hinweis*
Treppenhaus, Flur und Schleuse im Tower

**01.010 Reinigung Untergrund, grobe Verschmutzung**
Reinigung des Untergrundes von grober Verschmutzung,
wenn diese von anderen Unternehmen stammen,
einschließlich Entsorgung des anfallenden Bauschutts
nach Rücksprache mit der Bauleitung.
Abrechnungsgrundlage: Grundfläche Treppenraum

Ort: Treppenhaus (Podeste und Läufe)
Menge: 480,000 m2

**01.020 Untergrund ausgleichen, 1-5 mm**
*** Bedarfsposition ohne GB
Reinigen der Flächen und Entfernen von
haftungsmindernden
Rückständen, Ausgleichen des Untergrundes mit
selbstverlaufender Ausgleichsmasse, zur Aufnahme
nachfolgender Bodenbeläge, es gelten die
Ebenheitstoleranzen
nach DIN 18202 Teil 5, Zeile 3 als Mindestanforderung,

Untergrund: vorhandene Unterkonstruktionen, hier:
Estrich
Richtfabrikat: PCI o.glw.

Angeb. Fabrikat:
'
..........................................'
vom Bieter einzutragen

Einbauort: Treppenpodeste
Menge: 1,000 m2

**01.030 Randdämmstreifen, Überstand abschneiden und entsorgen**
Überstand von Randdämmstreifen mineralisch an
Estrichbegrenzungen abschneiden und fachgerecht
entsorgen.

Ort: Treppenhaus (Podeste und Läufe)
Menge: 330,000 m

**01.040 Haftgrundierung, Bodenfläche**
Saugfähige und nichtsaugfähige Untergründe, wie
Trocken-, Zement- oder Anhydritestriche, zum
Verlegen des Fliesenbelags vollflächig mit einer
Haftgrundierung in 2 Arbeitsgängen versehen.

Abrechnungsgrundlage: Grundfläche Treppenraum
(Setzstufen übermessen)

Richtfabrikat: PCI o.glw.

Angeb. Fabrikat:
'
..........................................'
vom Bieter einzutragen
Menge: 480,000 m2

**01.050 Bodenabdichtung, Flexible Dichtschlämme**
Wasserdichte flexible Dichtschlämme als
Verbundabdichtung
gem. DIN 18534 in spachtelfähiger Konsistenz
verarbeitet.
Aufträge und Filmschichtstärke gem. Angaben des
Herstellers.

Untergrund Böden :Estrich
Für die Verarbeitung gelten die Empfehlungen des
Herstellers (Verlegeanleitung).
Wassereinwirkungsklasse: W2-I

Fabrikat: PCI System Seccoral 1K o.glw.

Angeb. Fabrikat:
'
..........................................'
vom Bieter einzutragen

Einbauort: Treppenhaus, EG
Menge: 40,000 m2

**01.060 Bodenfliesen, rektifiziertes Feinsteinzeug, Dünnbett 30 / 60 cm, R10**
Bodenbelag aus rektifiziertem Feinsteinzeug, im
Dünnbett verlegen.
Untergrund: Estrich
Kantenausbildung: rektifiziert, einkalibrig
Nennmaß: 30 x 60 cm
Farbe: grau bzw. gem. Angabe AG
Oberfläche: natur, matt, durchgefärbt
Rutschhemmung: R 10/A
Verlegung im Versatz gem. Fliesenplan,
im Dünnbett gemäß DIN 18157.
Verlegematerial: Flexmörtel, abgestimmt auf
Verbundabdichtung.
Fugenmaterial: Schlämmverfugung mit geeigneter
flexibler
Fugenmasse, Farbton nach Wahl AG, passend zum
Fliesenbelag.

Richtfabrikat Flexmörtel: PCI Flexmörtel S2 o.glw.
Richtfabrikat Fliese: Arkim X-Rock 36G, rektifiziert,
30x60 o.glw

Angeb. Fabrikat Fliese:
'
..........................................'
vom Bieter einzutragen

Einbauort: Treppenpodeste, Flure
Menge: 360,000 m2

**01.070 Schutzabdeckung, Tetrapack-Folie**
Abdecken des fertigen Fußbodens auf besondere
Anordnung des AG.

Material: Tetrapack-Folie

Die Bodenabdeckung darf keinesfalls am Untergrund
befestigt werden.

Entsorgung bauseits durch Gewerk Endreinigung.
Menge: 360,000 m2

**01.080 Sockel aus Bodenfliese, H = 60 mm**
Sockelleisten passend zum Bodenbelag, schließen.
Verlegen im Dünnbett, den oberen Abschluss
überstreichfähig sauber incl. Verfugung.

Plattedicke: ca.10 mm
Plattenhöhe: 60 mm
Plattenlänge: gem. Architektenplanung
Material: wie Bodenfliese
Farbe: wie Bodenfliese
Fugenfarbe: wie Flächenbelag
Oberfläche: wie Bodenfliese

Richtfabrikat Fliese: Arkim X-Rock BT60G, naturale
strutt.
battiscopa, rektifiziert, 60x600 mm o.glw.

Einbauort: Treppenpodeste, Flure
Menge: 330,000 m

**01.090 Treppenbelag, Fliese, Tritt-/Setzstufe 17,9 - 19/26 cm, gerundete Kante, Mittelbett**
*** Bezugsbeschreibung
Treppenbelag aus Fliesen im Mittelbett für Aufnahme
bzw.
Ausgleich Höhentoleranzen zwischen den Geschossen,
inkl.
Haftbrücke, passend zum Flächenbelag, als Tritt- und
Setzstufen.
Treppenlauf beidseitig an Wand angrenzend,  Sichtkante
zum
vorhandenen Treppenauge mit ca. 1 cm Überhang mit
überstreichfähigen saubere Verfugung Sichtkante
Mittelbett
im Treppenauge.

Unterschnitt: keiner
Plattedicke: ca. 10 mm
Einzellänge: ca. 1,10 m
Material: Feinsteinzeug, durchgefärbt
Farbe: wie Flächenbelag
Fugenfarbe: wie Flächenbelag
Rutschhemmung: R10/A
Stufenkante: gerundet
Steigungsverhältnis:  ca. 17,9 - 19/26 cm
Verlegung: Mittelbett (8 - 15 mm)

Richtfabrikat Fliese: Arkim X-Rock 12G, rektifiziert

Angeb. Fabrikat Fliese:
'
..........................................'
vom Bieter einzutragen
Menge: 285,000 m

**01.100 Treppenbelag, Fliese, Tritt-/Setzstufe 17,9 - 19/26 cm, gerundete Kante, Dickbett**
*** Bedarfsposition ohne GB
*** gemäß Ausführungsbeschreibung Treppenbelag aus Fliesen im Mittelbett für Aufnahme bzw
*** wie Position 01.090
Verlegung: Dickbett (15 - 30 mm)
Menge: 1,000 m

**01.110 Zulage: Zuschnitt im Werk, Stufentiefe**
Zulage: Zuschnitt des Treppenstufenbelags im Werk
Anfrage bei Sandro Schumann
Industrievertretungen & Objektberatung
Mail: Handelsargentur.schumann@gmx.de
Tel. +49 152 568 39 121
Menge: 285,000 m

**01.120 Zulage: Trittstufen mit Rillen**
Zulage: Trittstufen mit Rillen als Rutschhemmung
und zur optischen Hervorhebung der Stufenkante.

Anzahl der Rillen: 3
Anordnung und Rillentiefe gem. Angabe AG.
Menge: 285,000 m

**01.130 Schutzabdeckung Plattenmaterial, Treppenstufen**
Abdecken des fertigen Treppenstufen auf besondere
Anordnung des AG.

Material: Holzfaserstoffe oder Spanplatte
Stufenbreite: ca. 28 cm

Die Bodenabdeckung darf keinesfalls am Untergrund
befestigt werden.

Entsorgung bauseits durch Gewerk Endreinigung.
Menge: 285,000 m

**01.140 Sockelpaar, Fliese, H = 60 mm**
Sockelpaar passend zur Bodenfliese, für Tritt- und
Setzstufen,
Verlegen im Dünnbett
incl. Verfugung und dauerelastischer Verfugung, den
oberen
Abschluss überstreichfähig sauber schließen.

Plattendicke: ca. 10 mm
Plattenhöhe: 60 mm
Material: wie Treppenstufen
Farbe: nach Wahl des AG
Fugenfarbe: grau, wie Flächenbelag
Oberfläche: matt,  mit Versiegelungsmasse versiegelt
Farbe: nach Wahl des AG
Zählweise : 1 St=1 Paar

Richtfabrikat Fliese: Arkim X-Rock BT60G, naturale
strutt.
battiscopa, rektifiziert, 60x600 mm o.glw.
Menge: 275,000 Stk

**01.150 Fliesenbelag in Aufzugkabine**
Fliesenbelag in Aufzugkabine, analog Treppenraum.
Komplette Leistung, einschließlich Ausgleich bis auf
das
erforderliche Niveau, Abdichtung, Fugenverschluss,
einschließlich Entfettung der Untergrundes, Einbau
einer
Entkopplungsmatte mit Spezialkleber.

Abmessung Aufzugkabine: ca. 2,10 m / 1,10 m
Menge: 2,000 Stk

**01.160 Dauerelastische Versiegelung der Ixelbereiche**
Dauerelastische Versiegelung der Ixelbereiche mit
Silikon.

Farbe nach Wahl des AG und nach Bemusterung
Menge: 480,000 m

**01.170 Randabschluss Trittstufe, Stahlprofil**
*** Bedarfsposition ohne GB
Randabschluss Trittstufe bei Treppenauge,
Stahlprofil mit 10 mm Überstand zum Belag.

Oberfläche Stahlprofil: lackiert, Farbton gem.
Bemusterung.
Menge: 1,000 m

**01.180 Dehnungsfugenprofil**
Dehnungsfugenprofil im Übergangsbereich der Podeste
zu den Treppenläufen, flächeneben einpassen.

Farbe : passend zum Bodenbelag

Angeb. Fabrikat:
'
..........................................'
vom Bieter einzutragen
Menge: 80,000 m

**01.190 Trenn-/ Abschluss- und Kantenschutzprofil aus Edelstahl**
Material-Trenn-/ Abschluss- und Kantenschutzprofil in
verschiedenen Längen liefern und im Zuge der
Fliesenarbeiten mit einbauen.

Material: Edelstahl

Angeb. Fabrikat:
'
..........................................'
vom Bieter einzutragen
Menge: 25,000 m

**01.200 Alternativ: Trenn-/ Abschluss- und Kantenschutzprofil aus Aluminium**
*** Bedarfsposition ohne GB
Alternativ: Material-Trenn-/ Abschluss- und
Kantenschutzprofil in verschiedenen Längen liefern
und im Zuge der Fliesenarbeiten mit einbauen.

Material: Aluminium, eloxiert

Angeb. Fabrikat:
'
..........................................'
vom Bieter einzutragen
Menge: 1,000 m

**01.210 Sauberlaufmatte Emco Diplomat 1,40 m x 1,40 m Eingang EG**
Herstellung, Lieferung und Einbau in Plattenbodenbelag,
Sauberlaufzone 1,40 m x 1,40 m mit umlaufender
Einfassung
(Winkelrahmen).

Fabrikat:  Emco Diplomat mit Ripseinlage
Höhe: 2,5 mm
Profiltiefe: 44 mm
Menge: 1,000 Stk

**01.220 Anarbeiten an Winkelrahmen der Sauberlaufmatte**
Anarbeiten des Fliesenbelags an eingebaute Winkelrahmen
der Sauberlaufmatten.

Abmessungen Sauberlaufmatte:
LxB= 140 x 110 cm

Einbauort: EG, Eingangsbereiche (Sauberlaufmatte)
Menge: 6,000 m

#### Titel 02 Fliesenarbeiten Treppe Restaurant und Flur Restaurant UG2

**02.010 Reinigung Untergrund, grobe Verschmutzung**
Reinigung des Untergrundes von grober Verschmutzung,
wenn diese von anderen Unternehmen stammen,
einschließlich Entsorgung des anfallenden Bauschutts
nach Rücksprache mit der Bauleitung.
Abrechnungsgrundlage: Grundfläche Treppenraum

Ort: Treppenhaus (Podeste und Läufe)
Menge: 40,000 m2

**02.020 Randdämmstreifen, Überstand abschneiden und entsorgen**
Überstand von Randdämmstreifen mineralisch an
Estrichbegrenzungen abschneiden und fachgerecht
entsorgen.

Ort: Treppenhaus (Podeste und Läufe)
Menge: 35,000 m

**02.030 Haftgrundierung, Bodenfläche**
Saugfähige und nichtsaugfähige Untergründe, wie
Trocken-, Zement- oder Anhydritestriche, zum
Verlegen des Fliesenbelags vollflächig mit einer
Haftgrundierung in 2 Arbeitsgängen versehen.

Abrechnungsgrundlage: Grundfläche Treppenraum
(Setzstufen übermessen)

Fabrikat: wie TH 4
Menge: 40,000 m2

**02.040 Bodenabdichtung, Flexible Dichtschlämme**
Wasserdichte flexible Dichtschlämme als
Verbundabdichtung
gem. DIN 18534 in spachtelfähiger Konsistenz
verarbeitet.
Aufträge und Filmschichtstärke gem. Angaben des
Herstellers.

Untergrund Böden :Estrich
Für die Verarbeitung gelten die Empfehlungen des
Herstellers (Verlegeanleitung).
Wassereinwirkungsklasse: W2-I

Fabrikat: wie TH 4

Einbauort: Treppenhaus, EG
Menge: 30,000 m2

**02.050 Bodenfliesen, rektifiziertes Feinsteinzeug, Dünnbett 30 / 60 cm, R10**
Bodenbelag aus rektifiziertem Feinsteinzeug, im
Dünnbett verlegen.
Untergrund: Estrich
Kantenausbildung: rektifiziert, einkalibrig
Nennmaß: 30 x 60 cm
Farbe: grau bzw. gem. Angabe AG
Oberfläche: natur, matt, durchgefärbt
Rutschhemmung: R 10/A
Verlegung im Versatz gem. Fliesenplan,
im Dünnbett gemäß DIN 18157.
Verlegematerial: Flexmörtel, abgestimmt auf
Verbundabdichtung.
Fugenmaterial: Schlämmverfugung mit geeigneter
flexibler
Fugenmasse, Farbton nach Wahl AG, passend zum
Fliesenbelag.

Fabrikat: wie TH 4

Einbauort: Treppenpodeste, Flure
Menge: 30,000 m2

**02.060 Schutzabdeckung, Tetrapack-Folie**
Abdecken des fertigen Fußbodens auf besondere
Anordnung des AG.

Material: Tetrapack-Folie

Die Bodenabdeckung darf keinesfalls am Untergrund
befestigt werden.

Entsorgung bauseits durch Gewerk Endreinigung.
Menge: 30,000 m2

**02.070 Sockel aus Bodenfliese, H = 60 mm**
Sockelleisten passend zum Bodenbelag, schließen.
Verlegen im Dünnbett, den oberen Abschluss
überstreichfähig sauber incl. Verfugung.

Plattedicke: ca.10 mm
Plattenhöhe: 60 mm
Plattenlänge: gem. Architektenplanung
Material: wie Bodenfliese
Farbe: wie Bodenfliese
Fugenfarbe: wie Flächenbelag
Oberfläche: wie Bodenfliese

Richtfabrikat Fliese: Arkim X-Rock BT60G, naturale
strutt.
battiscopa, rektifiziert, 60x600 mm o.glw.

Einbauort: Treppenpodeste, Flure
Menge: 35,000 m

**02.080 Treppenbelag, Fliese, Tritt-/Setzstufe 18,2/26 cm, gerundete Kante, Mittelbett**
Treppenbelag aus Fliesen im Mittelbett für Aufnahme
bzw.
Ausgleich Höhentoleranzen zwischen den Geschossen,
inkl.
Haftbrücke, passend zum Flächenbelag, als Tritt- und
Setzstufen.
Treppenlauf beidseitig an Wand angrenzend,  Sichtkante
zum
vorhandenen Treppenauge mit ca. 1 cm Überhang mit
überstreichfähigen saubere Verfugung Sichtkante
Mittelbett
im Treppenauge.

Unterschnitt: keiner
Plattedicke: ca. 10 mm
Einzellänge: ca. 1,10 m
Material: Feinsteinzeug, durchgefärbt
Farbe: wie Flächenbelag
Fugenfarbe: wie Flächenbelag
Rutschhemmung: R10/A
Stufenkante: gerundet
Steigungsverhältnis:  ca. 18,2/26 cm
Verlegung: Mittelbett (8 - 15 mm)

Fabrikat: wie TH 4
Menge: 30,000 m

**02.090 Zulage: Zuschnitt im Werk, Stufentiefe**
Zulage: Zuschnitt des Treppenstufenbelags im Werk
Anfrage bei Sandro Schumann
Industrievertretungen & Objektberatung
Mail: Handelsargentur.schumann@gmx.de
Tel. +49 152 568 39 121
Menge: 30,000 m

**02.100 Zulage: Trittstufen mit Rillen**
Zulage: Trittstufen mit Rillen als Rutschhemmung
und zur optischen Hervorhebung der Stufenkante.

Anzahl der Rillen: 3
Anordnung und Rillentiefe gem. Angabe AG.
Menge: 30,000 m

**02.110 Schutzabdeckung Plattenmaterial, Treppenstufen**
Abdecken des fertigen Treppenstufen auf besondere
Anordnung des AG.

Material: Holzfaserstoffe oder Spanplatte
Stufenbreite: ca. 28 cm

Die Bodenabdeckung darf keinesfalls am Untergrund
befestigt werden.

Entsorgung bauseits durch Gewerk Endreinigung.
Menge: 30,000 m

**02.120 Sockelpaar, Fliese, H = 60 mm**
Sockelpaar passend zur Bodenfliese, für Tritt- und
Setzstufen,
Verlegen im Dünnbett
incl. Verfugung und dauerelastischer Verfugung, den
oberen
Abschluss überstreichfähig sauber schließen.

Plattendicke: ca. 10 mm
Plattenhöhe: 60 mm
Material: wie Treppenstufen
Farbe: nach Wahl des AG
Fugenfarbe: grau, wie Flächenbelag
Oberfläche: matt,  mit Versiegelungsmasse versiegelt
Farbe: nach Wahl des AG
Zählweise : 1 St=1 Paar

Richtfabrikat Fliese: Arkim X-Rock BT60G, naturale
strutt.
battiscopa, rektifiziert, 60x600 mm o.glw.
Menge: 40,000 Stk

**02.130 Dauerelastische Versiegelung der Ixelbereiche**
Dauerelastische Versiegelung der Ixelbereiche mit
Silikon.

Farbe nach Wahl des AG und nach Bemusterung
Menge: 70,000 m

**02.140 Dehnungsfugenprofil**
Dehnungsfugenprofil im Übergangsbereich der Podeste
zu den Treppenläufen, flächeneben einpassen.

Farbe : passend zum Bodenbelag

Fabrikat: wie TH 4
Menge: 3,000 m

**02.150 Trenn-/ Abschluss- und Kantenschutzprofil aus Edelstahl**
Material-Trenn-/ Abschluss- und Kantenschutzprofil in
verschiedenen Längen liefern und im Zuge der
Fliesenarbeiten mit einbauen.

Material: Edelstahl

Fabrikat: wie TH 4
Menge: 2,000 m

### Los 03 Sonstiges

#### Titel 01 Zusätze

**01.010 Spachtelabdichtung unter Sauberlaufmatte**
*** Bedarfsposition ohne GB
Liefern und Einbauen einer Spachtelabdichtung auf
schw. Estrich und unter der Sauberlaufmatte wie folgt:

Anforderungen:
für Böden mit normaler
Belastungdiffusionsoffenverschleiß- und
abriebfestwasserfest und staubbindendAufbau:
SpachtelabdichtungVerarbeitung gemäß
HerstellervorschriftenGrundierung auf den vorbereiteten
UntergrundVerarbeitung:
Grundierung mit Pinsel- oder Bürste
aufbringenDeckbeschichtungen im
Rollverfahren.Untergrund: Zementestrich

Leitfabrikat: Sopro o. glw.

Produkt
'
..........................................'
vom Bieter einzutragen

Einbauort: EG, Hauseingänge (unter Sauberlaufmatten)
Menge: 15,000 m2

**01.020 Ersatzfliesen (Boden) liefern und übergeben, 20 Stück**
*** Bedarfsposition ohne GB
Lieferung von Fliesen der Position "Bodenbelag aus
Feinsteinzeugfliesen, 30x60cm, R10/Barfuß A" und
Übergabe an den AG nach Fertigstellung der
Fliesenarbeiten
einschließlich Beschriftung für Einbauort.

Menge: ca. 20 Stück
Menge: 1,000 Psch

**01.030 Innenfensterbank Betonwerkstein, 19/2cm**
*** Bedarfsposition ohne GB
Innenfensterbank im Mittelbett aus Betonwerkstein,
Leistung wie in der Vorposition beschrieben, jedoch:

Abmessungen:
Länge bis 2,76 mTiefe ca. = 190 mmMaterialstärke t = 20
mmEinbauort: Treppenhäuser
Menge: 1,000 m

#### Titel 02 Stundenlohnarbeiten Fliesenarbeiten

**02.010 Arbeiten eines Fachwerkers**
Arbeiten, die nicht in den Positionen erfasst sind und
gegen Nachweis zur Ausführung kommen
Menge: 10,000 Std

**02.020 Arbeiten eines Bauhelfers**
Arbeiten eines Bauhelfers
sonst wie vor
Menge: 10,000 Std

USt %: 19,00
